# Leoschule, Lünen
Angebotsaufforderung (GAEB DA XML 3.1, DA83)
Projekt: 1009-21
Währung: EUR
Nebenangebote zugelassen: ja
Erstellt mit: GXML Toolbox V3.3 R20230829, iTWO_64 V12.0.998, 17.02.2026

## BAUBESCHREIBUNG
GEBÄUDEBESCHREIBUNG

Das Bauvorhaben „Leoschule” in Lünen umfasst den Neubau einer dreizügigen Grundschule im Passivhausstandard auf dem Gelände der Osterfeldschule an der Bismarckstraße 1/Ecke Kurt-Schumacher-Straße in 44532 Lünen. Das Grundstück liegt etwa einen Kilometer südlich des Stadtkerns und ist über öffentliche Verkehrswege zu erreichen. Im Liegenschaftsplan lässt sich das Baufeld auf den Flurstücken 561 und 206, Flur 18, Gemarkung Lünen, verorten.

Das Baufeld ist nahezu eben. Laut Vermesserplan/Katasterplan gibt es von Westen nach Osten über eine Länge von 120 m einen Höhenunterschied von ca. 1 m.

Das zweigeschossige Gebäude ist maximal 31,10 m breit, 78,59 m lang und 10,60 m hoch. Der Baukörper flankiert die Bismarckstraße und erstreckt sich entlang der westlichen Grundstücksgrenze. Der Schulhof erstreckt sich in südlicher und östlicher Richtung.

Das Baufeld für den Neubau wird vom Abbruchunternehmen nach dem Abriss des Bestandsgebäudes hergestellt und übergeben. Ein Teil der vorhandenen Asphaltfläche bleibt bestehen und steht als Baustelleneinrichtungsfläche zur Verfügung.

Das Gründungskonzept sieht eine Flachgründung mit Bodenplatte und Vouten vor.
Die tragenden Außenwände werden als Stahlbetonkonstruktion gebaut und in Teilen in StB-Stützen und -Unterzüge aufgelöst.Als Außenwandbekleidung wurde eine Klinkerfassade aus Vollziegeln mit Kerndämmung gewählt.

An der Ostseite kragt das Obergeschoss minimal über dem Erdgeschoss aus, wodurch der Baukörper gegliedert wird. Glasfassaden akzentuieren den Baukörper im Erdgeschoss.  Im Erdgeschoss werden bodentiefe Verglasungen als Pfosten-Riegel-Fassaden ausgeführt, die Bandfassaden im Obergeschoss werden mit einer Fensterkonstruktion ausgebildet. Die Treppenhäuser und der Küchenbereich erhalten kleinformatige Lochfenster.  Die Fenster und P-R-Fassaden werden als Holz-Aluminium-Konstruktion ausgeführt. Die Leibungen werden außenseitig mit einem umlaufenden Aluminiumrahmen ausgebildet.
Die Außentüren der Treppenhäuser sind als Aluminium-Glas-Türen vorgesehen.
An der Süd- und Ostfassade werden außenliegende Raffstores hinter Vormauerziegel schienengeführt und verdeckt installiert.

Die geplante Attika variiert in der Höhe. Konstruktiv wird sie im Sinne eines Unterzugs herangezogen, weshalb sie statisch bis zu einer Höhe von ca. 50 cm oberhalb der letzten Geschossdecke erforderlich ist. Unter dem Aspekt einer möglichen Aufstockung und aus Gründen des Wärmeschutzes ist an dieser Stelle eine ca. 15 cm starke Dämmschicht als Entkopplung angeordnet. Innenseitig wird die Attika gedämmt.

Zum südlichen Schulhof hin wird über dem Gartenausgang ein Vordach aus einer leichten Stahl-Aluminium-Konstruktion freitragend an die Fassade angeschlossen.

Tragende Innenwände sind als Stahlbetonkonstruktion oder Mauerwerk geplant.
Nichttragende Innenwände werden als raumhohe Trockenbauwände ausgeführt, transparente Innenfassaden als Holz-Pfosten-Riegel-Konstruktionen. Die Innenwandflächen erhalten einen Innenputz oder eine Spachtelung, Malervlies und einen Anstrich. Die Sanitärräume werden bis zu einer Höhe von 1,50 m gefliest, die Küche erhält einen raumhohen Fliesenspiegel.

Die Türen werden entweder als Holzrahmenelemente oder als Holztüren mit Stahlumfassungszargen ausgeführt. Die Türen der Klassen- und Differenzierungsräume verfügen über einen hohen Verglasungsanteil.

Im Speiseraum, im Musikraum und im Bewegungsraum im OG werden mobile Trennwände mit HPL-Oberflächen eingesetzt.
Aus akustischen und installationstechnischen Gründen werden die Stahlbetondecken abgehängt – teilweise mit Holzwolleleichtbauplatten, teilweise mit GK-Decken. Die Abhanghöhen orientieren sich an den Erfordernissen der RLT-Leitungen. In einigen Bereichen kommen Baffeldecken zum Einsatz.

Der Neubau wird überwiegend mit einer Fußbodenheizung in Verbindung mit einem Heizestrich ausgestattet.
In den öffentlichen Bereichen sind Feinsteinzeugfliesen als Fußbodenbelag vorgesehen, in den Klassenräumen, Büros etc. sowie in den Treppenhäusern wird ein Kautschukbelag verlegt und die Sanitär- und Küchenräume werden gefliest. Die Technikräume werden beschichtet.

Die Treppen werden als Betonfertigteilkonstruktionen gebaut und über Tronsolen schallschutztechnisch entkoppelt.
Die Umwehrung besteht aus einem Rundstahlgeländer mit Flachstahlobergurt und Flachstahlwange am Treppenlauf inklusive beidseitigem Holzhandlauf.

Die Flachdachkonstruktion wird als Stahlbetondecke ausgeführt. Das Dach erhält eine extensive Begrünung auf mineralischer Dämmung und einer FPO-Dachabdichtung mit PV-Modulen.
Die Regenentwässerung erfolgt innenliegend über Attika-Notabläufe.
Komponenten der technischen Gebäudeausrüstung (TGA), wie beispielsweise die Lüftungsanlage, werden in der Kernzone des Daches angeordnet. Zur Wartung ist ein Dachausstieg geplant.
Weitere Dachöffnungen sind als Glasdachkonstruktion mit außenliegendem Sonnenschutz vorgesehen.

Lage, Art, Anschlusswerte und Bedingungen für das Überlassen von Anschlüssen für Wasser, Abwasser und Energie

Bei den Stadtwerken Lünen ist durch den AN zu erfragen, wo genau die Anschlussmöglichkeiten für Strom liegen.

Notwendige Versorgungsleitungen sind durch den AN zu erstellen und für den Baubetrieb bis Fertigstellung der Gebäude vorzuhalten.

## ZUSÄTZLICHE TECHNISCHE VERTRAGSBEDINGUNGEN
ZUSÄTZLICHE TECHNISCHE VERTRAGSBEDINGUNGEN

Allgemeine Hinweise

1. Diese Vertragsbedingungen sind ZTV - Zusätzliche Technische Vertragsbedingungen und nur gültig in Verbindung mit den ATV - Allgemeine Technische Vertragsbedingungen zur DIN ergänzend zur VOB Teil C "Allgemeine Technische Vertragsbedingungen für Bauleistungen " (ATV),
DIN 18299 Allgemeine Regeln für Bauarbeiten jeder Art, sowie den aktuell gültigen DIN/EN-Normen.

2. Enthalten diese Vorbemerkungen Leistungsdefinitionen, so sind dies Leistungen im Sinne von Nebenleistungen nach VOB/C, die zur vertraglichen Leistung des Auftragnehmers gehören.

3. Sofern in den Leistungspositionen die Begriffe Herstellen, Liefern, Einbauen nicht gesondert beschrieben sind, gelten diese Vorgänge unter Zugrundelegung der anerkannten Regeln der Baukunst und Technik, der gesetzlichen und behördlichen Bestimmungen und Ausführungsbestimmungen nach den DIN-Normen der ATV - VOB- Teil C als beschrieben

4. Der Leistungsumfang umfasst alle Arbeiten, die in den Positionen aufgeführt sind; die angebotenen Einheitspreise enthalten sämtliche Leistungen, die zur Erreichung des Auftragsziels erforderlich sind, auch wenn in Positionen nicht bis ins letzte Detail beschrieben. Als Auftragsziel gelten die beschriebenen Leistungen, hergestellt unter Berücksichtigung der einschlägigen DIN- und EN-Normen und den anerkannten Regeln der Baukunst sowie unter Berücksichtigung der lokalen Vorschriften und den Einbau- und Verwendungsvorschriften der jeweiligen Produkthersteller.

5. Wenn der Auftragnehmer für das Lagern von Material Lagerflächen oder Räume benötigt, sind diese unter Mitwirkung der örtlichen Bauleitung festzulegen. Die Benutzung von Räumen ist stets widerruflich. Die Arbeiten anderer Arbeitnehmer dürfen hierdurch nicht behindert werden. Nach Aufforderung durch die örtliche Bauleitung sind benutzte Räume innerhalb einer Woche besenrein zu räumen. Kommt der Auftragnehmer dieser Aufforderung nicht nach, ist die örtliche Bauleitung ohne Vorankündigung berechtigt, die Lagerräume auf Kosten des Auftragnehmers räumen zu lassen.
Unterkunftsräume werden nicht zur Verfügung gestellt. Aufstellflächen für betriebseigene Unterkunftscontainer sind vorhanden und können nach Absprache mit der örtlichen Bauleitung genutzt werden.

6. Es gehört zu den Aufgaben des Auftragnehmers, für die Durchführung seiner Leistungen den Untergrund eigenverantwortlich auf Eignung zu prüfen. Eventuelle Bedenken sind vor Ausführung der Arbeiten schriftlich vorzubringen.

7. Im Besonderen hat der Auftragnehmer darauf zu achten, dass zu schützende Bauteile  fachkundig abgedeckt und abgeklebt werden und das Abdeckmaterial nach Ausführung der Leistung ohne Rückstände entfernt wird. Glasflächen sind besonders sorgfältig abzudecken, abzukleben und  zu schützen.

8. Der AN verpflichtet sich zur initiativen Abstimmung mit der Bauleitung und den anderen am Bau Beteiligten und muss an den regelmäßigen, vom AG vorgegebenen Besprechungen teilnehmen.

9. Für die Durchführung der beauftragten Bauarbeiten hat der Auftragnehmer einen verantwortlichen Fachbauleiter zur Überwachung seiner Arbeiten zu stellen. Die Fachbauleitung darf nicht ohne Zustimmung der Bauleitung von der Baustelle abgezogen werden.

10. Die gewerksbezogene Baustelleneinrichtung ist, sofern nicht gesondert ausgeschrieben, in die Einheitspreise einzukalkulieren und wird nicht gesondert vergütet.

11. Die Ausführung in verschiedenen Zeiträumen, falls durch die Witterung oder den Bauablauf erforderlich, wird nicht gesondert vergütet. Mit jahreszeitlich üblichen Arbeitsunterbrechungen ist zu rechnen.

12. Regie-Kosten-Sätze
Stundenlohnarbeiten dürfen nur auf schriftlich bestätigte Anweisung des AG ausgeführt werden. Regienachweise sind täglich vorzulegen und schriftlich zu bestätigen.
Lohnzusätze sind unter Beachtung der preisrechtlichen Vorschriften ermittelt. Sie enthalten den tatsächlichen Lohn mit Zuschlägen für Gemeinkosten, Sozialversicherungsbeiträge, vermögenswirksame Leistungen und dergleichen sowie Lohn- und Gehaltsnebenkosten. Sie gelten für die gesamte Bauzeit.
Aufsichtsstunden, Zuschläge für Nacht-, Sonn- und Feiertagsarbeiten sowie Überstunden werden nicht zusätzlich vergütet.

13. Auf der Grundlage der Verordnung über Sicherheit und Gesundheitsschutz auf Baustellen wird der AG einen Sicherheits- und Gesundheitsschutz-Koordinator (SiGeKo) einsetzen. Dieser ist befugt, alle Einrichtungen der Baustelle zu betreten und zu allen Belangen seines Arbeitsbereiches Auskunft zu verlangen.

14. Firmenschilder:
Eigene Firmenschilder dürfen nicht aufgestellt bzw. am Gerüst oder am Gebäude angebracht werden.

15. Verkehrssituation:
Die Arbeiten finden in einer beengten Verkehrssituation statt. Das Parken von Fahrzeugen im Bereich der Baustelle ist nicht zulässig. Anlieferungen sind zügig abzuwickeln. Spezial- und Großtransporte sind mit der Bauleitung abzustimmen.

16. Anschlusseinrichtungen:
Baustromverteiler und Wasseruhren werden bauseits zur Verfügung gestellt.

17. Verbrauchskosten:
Es erfolgt eine pauschalisierte Verbrauchskostenabrechnung. Für für die Bauwesenversicherung werden 0,2% der Abrechnungssumme abgezogen

18. Planlieferung erfolgt digital durch PDF-Dateien zur eigenen weiteren Verwendung.

19. Dokumentationsunterlagen
Zur Abnahme/vor Schlussrechnung ist eine Dokumentation der Leistungen abzugeben; die Kosten sind in die Einheitspreise mit einzukalkulieren:
- 2-fache Ausführung
- 1 x digital
- Deckblatt mit Inhaltsverzeichnis
- Bauteilliste gem. Vorlage über die ausgelieferten Materialeingeschaften (Maße, Material etc.)
- Fachbauleitererklärung / Übereinstimmungserklärung
- Werkstattzeichnungen / Details, wie freigegeben u. Ausgeführt
- Prüfzeugnisse
- Datenblätter aller Bauteile
- Wartungs-, Pflege- und Bedienhinweise

20. Bautagebuch ist täglich zu führen und wöchentlich der Bauleitung vorzulegen.

21. Sauberkeit Baustelle
Gemäß DIN 18299 hat der Auftragnehmer sämtliche von seinen Arbeiten herrührenden Verunreinigungen, Abfälle, Bauschutt und dgl. zu beseitigen. Diese sind arbeitstäglich auf eigene Kosten aus dem Gebäude und von der Baustelle abzutransportieren und zu entsorgen. Die ordnungsgemäße Trennung der Materialien nach Deponieklassen liegt im Verantwortungsbereich des AN. Die Aufstellflächen von eventuellen Containern der Auftragnehmer sind mit der Objektüberwachung abzustimmen.

Die gesamte Baustelle ist jeweils am vorletzten Arbeitstag (Donnerstag) einer Arbeitswoche besenrein zu hinterlassen.
Die baustelleninternen Verkehrsflächen, die durch den Baustellenbetrieb beeinträchtigt werden, sind ständig sauber zu halten.
Kommen die Auftragnehmer diesen Regelungen trotz Aufforderung nicht nach, wird die Beseitigung der Verunreinigung durch die Objektüberwachung ohne besondere Aufforderung auf Kosten der Auftragnehmer veranlasst.

Koordination nach Baustellenverordnung (SiGeKo)

Die Baustelle wird von einem Koordinator nach Baustellenverordnung (SiGeKo) betreut.

Der Koordinator nach Baustellenverordnung erstellt einen Sicherheits- und Gesundheitsschutz-Plan. Dieser wird im Bauablauf ständig angepasst. Er ist vom AN bei seiner Arbeitsvorbereitung zu beachten und wird Vertragsbestandteil.

Die Arbeit des SiGeKo entbindet den AN nicht seinen arbeitsschutzrechtlichen Verpflichtungen nach zu kommen (Beachtung des Arbeitsschutzgesetzes, der PSA-Benutzung, Betriebssicherheitsverordnung, der Lastenhandhabungsverordnung, der Arbeitsstättenverordnung, Arbeitsstättenregeln etc.)

Dem Koordinator nach Baustellenverordnung sind die von ihm im Rahmen der Firmenauskunft zur Arbeitssicherheit abgefragten Informationen zur Verfügung zu stellen. Dies betrifft auch die vom AN erstellten Gefährdungsbeurteilungen gem. Arbeitsschutzgesetz, soweit sie vom Koordinator abgefragt werden.
Ebenso sind dem Koordinator im Falle eines Unfalls die Unterlagen über den Hergang des Unfalls (Unfallbericht) zugänglich zu machen.

Befähigungsnachweise sind vorzuhalten. Sie sind auf Verlangen dem Koordinator vorzulegen. Die Regelungen des Arbeitszeitgesetzes sind einzuhalten. Baustellenstillstände aufgrund von Verletzungen des Arbeitszeitgesetzes gehen zu Lasten des AN.

Vor Aufnahme der Tätigkeit muss der AN nachweisen, dass er alle seine auf der Baustelle beschäftigten Mitarbeiter unterwiesen hat.

## ZTV - Baustelleneinrichtung
ZUSÄTZLICHE TECHNISCHE VERTRAGBEDINGUNGEN -
BAUSTELLENEINRICHTUNG UND -SICHERUNG

1. Geltungsbereich und Ausführungsgrundlage

Der sachliche Geltungsbereich betrifft alle Bauleistungen - mit Ausnahme der Gewerke Gerüstbauarbeiten, Wasserhaltungsarbeiten, Schalungsarbeiten, Verbau- und Rammarbeiten -, die in der Regel nicht körperlich in das Bauvorhaben eingehen, aber zu seiner Herstellung erforderlich sind, und folgende technische Regeln.

Ergänzend zu den in VOB, Teil C aufgeführte Normen gelten:
DIN 18920 - Vegetationstechnik im Landschaftsbau - Schutz von Bäumen, Pflanzenbeständen und Vegetationsflächen bei Baumaßnahmen
DIN EN 12352 -Anlagen zur Verkehrssteuerung; Warn- und Sicherheitsleuchten
DIN EN 60439-5 - Besondere Anforderungen an Niederspannungs-Schaltgerätekombinationen, die im Freien an öffentlich zugängigen Plätzen aufgestellt werden; Kabelverteilerschränke (KVS) in Energieversorgungsnetzen.

Soweit vorhanden, sind in den Ländern auch Richtlinien für Ausführung und Abrechnung von Baustelleneinrichtungen zu beachten.

Die Richtlinien des Bundesministeriums für Verkehr für die Sicherung von Arbeitsstellen an Straßen sind einzuhalten.

2.  Ausführung

Durchführen einer Beweissicherung/ Vorlage einer Fotodokumentation vor Beginn der Arbeiten durch den AN.

Vor Beginn der Arbeiten hat sich der Auftragnehmer über den Verlauf von Leitungen, Kabeln usw. (unter- und überirdisch) zu informieren. Notwendige Umlegungen sind rechtzeitig vom Auftragnehmer zu beantragen. Baustellen- und endgültige Anschlüsse müssen grundsätzlich zugänglich bleiben und geschützt werden. Im Zweifel ist vom Auftragnehmer an den Auftraggeber ein Hinweis zu geben, erforderlichenfalls ist eine Festlegung zu treffen.

Der Auftragnehmer ist verpflichtet, die erforderlichen Maßnahmen zum Schutz vor Winterschäden zu treffen. Dazu gehört auch die ggf. erforderliche Kontrolle der Baustelle, insbesondere der Schutz der Messeinrichtungen unabhängig von deren Rechtsträgerschaft.

Beim Abbau der Baustelleneinrichtung ist zu beachten:
-  Der Auftraggeber ist über den beabsichtigten Abbau der Baustelleneinrichtung oder von wesentlichen Teilen derselben zu informieren.
-  Nicht mehr benötigte Teile der Baustelleineinrichtung sind unverzüglich zu entfernen.
-  Nach Abbau der Baustelleneinrichtung sind das dafür benötigte Gelände bzw. die genutzten baulichen Anlagen und Gebäude in den ursprünglichen Zustand zu versetzen, falls nichts anderes vereinbart ist.

3. Preisinhalte

Soweit nicht anders beschrieben, umfasst die Baustelleneinrichtung und Sicherung den Auf- und Abbau, den An- und Abtransport, sowie die Vorhaltung und Unterhaltung.

Ausgenommen sind die Besonderen Leistungen gemäß den ATV der VOB/C.
Zur Verkehrssicherung der Baustelle gehört auch die laufende Kontrolle der Sicherungseinrichtungen. Die zeitlichen Abstände der Kontrollen richten sich nach den örtlichen Gegebenheiten, sowie die sofortige Instandsetzung/ Ersatz im Falle besonderer Ereignisse.

## ANLAGENVERZEICHNIS
ANLAGENVERZEICHNIS

Plananlagen

1745 5 AR AP-G-DA-1 Dachaufsicht Teil 1 00
1745 5 AR AP-G-DA-2 Dachaufsicht Teil 2 00
1745 5 AR AP-G-E0-1 Erdgeschoss Teil 1 00
1745 5 AR AP-G-E0-2 Erdgeschoss Teil 2 00
1745 5 AR AP-G-GR-1 Gründung Teil 1 00
1745 5 AR AP-G-GR-2 Gründung Teil 2 00
1745 5 AR AP-G-LA-1 Lageplan 00
1745 5 AR AP-G-O1-1 1. Obergeschoss Teil 1 00
1745 5 AR AP-G-O1-2 1. Obergeschoss Teil 2 00
1745 5 AR AP-S-AA-1 Schnitt A Teil Ost 00
1745 5 AR AP-S-AA-2 Schnitt A Teil West 00
1745 5 AR AP-S-BB-1 Schnitt B 00
1745 5 AR AP-S-CC-1 Schnitt C 00
1745 5 AR AP-A-NO-1 Ansicht Nord Teil 1 00
1745 5 AR AP-A-NO-1 Ansicht Nord Teil 1 IFC 00
1745 5 AR AP-A-NO-2 Ansicht Nord Teil 2 00
1745 5 AR AP-A-NO-2 Ansicht Nord Teil 2 IFC 00
1745 5 AR AP-A-OS-1 Ansicht Ost 00
1745 5 AR AP-A-SU-1 Ansicht Süd Teil 1 00
1745 5 AR AP-A-SU-2 Ansicht Süd Teil 2 00
1745 5 AR AP-A-WE-1 Ansicht West 00
1745 5 AR AP-A-XX-1 Ansichten Übersicht 00
1745 5 AR AP-G-BE-1 Baustelleneinrichtungsplan 01

## 021 BAUSTROM UND BAUBELEUCHTUNG
Datum: 17.02.2026

### Bereich 1 BAUSTROM & BAUBELEUCHTUNG

#### Abschnitt 1.1 BAUSTROM

*Hinweis: BAUSTROMVERSORGUNG*
Alle in diesem Titel aufgeführten Materialien sind für alle Gewerke über die gesamte Bauphase von 87  Wochen zur Verfügung zu stellen,  in der noch keine endgültige Stromversorgung des Gebäudes vorhanden ist.
Entsprechend dem Baufortschritt ist die Baustelleneinrichtung zu demontieren.
Der Baustrom wird über ein im Baufeld vorhandenes Kabel realisiert. Die Aufwendungen zum Erweitern, Umbauen,
Anpassen an den Baufortschritt und demontieren sind in die Einheitspreise einzukalkulieren. Die Geräte, Leitungen usw. sind so zu installieren,  dass eine Gefährdung von Personen und die Beschädigung im normalen Bauablauf ausgeschlossen sind.
Die gesamte Baustelleneinrichtung ist nach Abschluss der Bauarbeiten zu demontieren und von der Liegenschaft zu verbringen. An das Baustromnetz sind zwei Kräne und eine Baustelleneinrichtung anzuschliessen.

**1.1.10 Baustromanschluss**
Baustrom-Hauptanschluss herstellen, vorhalten, warten, räumen.
Anfangzählstand ist mit der Bauleitung festzustellen und schriftlich zu protokollieren. Vor Abbau den Zähler-Endstand festhalten inkl. Beantragung beim örtlichen Versorgungsunternehmen.
Menge: 1,000 St

*Hinweis: Baustromverteiler*

**1.1.20 Baustromverteiler Anschlussschrank AnzZählerfelder 1 St Wandlerplatz I 400 A 230/400VAC Freiluftaufstellung ungeschützt IP44 IK10 geschlossen Standmontage vorhalten 20Mt**
STLB-Bau 2025-04 054
Baustromverteiler DIN EN 61439-4 (VDE 0660-600-4), als Anschlussschrank, Bedienung durch elektrotechnischen Laien, mit Berührungsschutzabdeckung DIN EN 50274 (VDE 0660-514), Zählerplatz nach den technischen Anschlussbedingungen des zuständigen EVU,
Anzahl der Zählerfelder '1' St, Wandlerplatz nach den technischen Anschlussbedingungen des zuständigen EVU, Gehäuse aus verzinktem Stahl, pulverbeschichtet, Schutzklasse I,
Bemessungsstrom I Index nA tiefgestellt '400' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 1,000 St
Leistungsbereichkatalog: 054

*Hinweis: Anschlussschrank bestückt mit:*
Mindestens
- 3 NH1-Sicherungslastschaltleisten
- 3 NH00-Sicherungslastschaltleisten

**1.1.30 Baustromverteiler Anschlussschrank aufbauen abbauen**
Vorgenannte Position
Baustromverteiler Anschlussschrank

aufbauen und abbauen.
Menge: 1,000 St

**1.1.40 Baustromverteiler Anschlussschrank betreiben**
Vorgenannte Position
Baustromverteiler Anschlussschrank

betreiben.
Menge: 20,000 St/M

**1.1.50 Baustromverteiler Anschlussschrank prüfen monatlich**
Vorgenannte Position
Baustromverteiler Anschlussschrank

prüfen, monatlich.
Menge: 20,000 St/M

**1.1.60 Baustromverteiler Anschlussschrank umsetzen**
Vorgenannte Position
Baustromverteiler Anschlussschrank

Umsetzten und alle damit enthaltenen Arbeiten für die Umsetzung/Erweiterung des Baustroms, auf gesonderte Anweisung durch den AG.
Menge: 1,000 St

*Hinweis*

**1.1.70 Baustromverteiler Anschlussverteilerschrank I 160 A 230/400VAC Freiluftaufstellung ungeschützt IP44 IK10 geschlossen Standmontage vorhalten 20Mt**
STLB-Bau 2025-04 054
Baustromverteiler DIN EN 61439-4 (VDE 0660-600-4), als Anschlussverteilerschrank, Bedienung durch elektrotechnischen Laien, mit Berührungsschutzabdeckung DIN EN 50274 (VDE 0660-514), Gehäuse aus verzinktem Stahl, pulverbeschichtet, Schutzklasse I,
Bemessungsstrom I Index nA tiefgestellt '160' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 1,000 St
Leistungsbereichkatalog: 054

*Hinweis: Anschlussverteilerschrank bestückt mit:*
Mindestens
- 2 RCD-Schutzschalter 4P 63A/300mA -B-
  mit je 1 NH000-Sicherungslasttrennschalter 63A
- 2 CEE-Anbaudosen 63A 5P 400V 6h
  ohne Vorsicherungen -direkt ab RCD-
- 1 RCD-Schutzschalter 4P 63A/30mA -B-
  mit NH000-Sicherungslasttrennschalter 63A
- 2 CEE-Anbaudosen 32A 5P 400V 6h
  mit je 1 Leitungsschutzschalter (MCB) 3P 32A -C-
- 2 CEE-Anbaudosen 16A 5P 400V 6h
  mit je 1 Leitungsschutzschalter (MCB) 3P 16A -C-
- 1 RCD-Schutzschalter 4P 40A/30mA -A-
- 6 Schutzkontaktsteckdosen 16A 2P 230V
  mit je 1 Leitungsschutzschalter (MCB) 1P 16A -C-

**1.1.80 Baustromverteiler Anschlussverteilerschrank aufbauen abbauen**
Vorgenannte Position
Baustromverteiler Anschlussverteilerschrank

aufbauen und abbauen.
Menge: 1,000 St

**1.1.90 Baustromverteiler Anschlussverteilerschrank betreiben**
Vorgenannte Position
Baustromverteiler Anschlussverteilerschrank

betreiben.
Menge: 20,000 St/M

**1.1.100 Baustromverteiler Anschlussverteilerschrank prüfen monatlich**
Vorgenannte Position
Baustromverteiler Anschlussverteilerschrank

prüfen, monatlich.
Menge: 20,000 St/M

**1.1.110 Baustromverteiler Anschlussverteilerschrank umsetzen**
Vorgenannte Position
Baustromverteiler Anschlussverteilerschrank

Umsetzten und alle damit enthaltenen Arbeiten für die Umsetzung/Erweiterung des Baustroms, auf gesonderte Anweisung durch den AG.
Menge: 1,000 St

*Hinweis*

**1.1.120 Baustromverteiler Verteilerschrank I 125 A 230/400VAC Freiluftaufstellung ungeschützt IP44 IK10 geschlossen Standmontage vorhalten 10Mt**
STLB-Bau 2025-04 054
Baustromverteiler DIN EN 61439-4 (VDE 0660-600-4), als Verteilerschrank, Bedienung durch elektrotechnischen Laien, geeignet für die Versorgung frequenzgeregelter Antriebe, mit Berührungsschutzabdeckung DIN EN 50274 (VDE 0660-514), Gehäuse aus verzinktem Stahl, pulverbeschichtet, Schutzklasse I,
Bemessungsstrom I Index nA tiefgestellt '125' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 10 Monate,
Bestückung mit nachstehender Stromkreisausrüstung.
Menge: 2,000 St
Leistungsbereichkatalog: 054

*Hinweis: Verteilerschrank bestückt mit:*
Mindestens
- 1 RCD-Schutzschalter 4P 125A/500mA -B-
- 1 CEE-Anbaudose 125A 5P 400V 6h
  ohne Vorsicherung -direkt ab RCD-
- 1 CEE-Anbaudose 63A 5P 400V 6h
  mit NH000-Sicherungslasttrennschalter 63A
- 1 RCD-Schutzschalter 4P 40A/30mA -B-
  mit NH000-Sicherungslasttrennschalter 40A
- 1 CEE-Anbaudose 32A 5P 400V 6h
  mit Leitungsschutzschalter (MCB) 3P 32A -C-
- 1 Schutzkontaktsteckdose 16A 2P 230V
  mit Leitungsschutzschalter (MCB) 1P 16A -C-

**1.1.130 Baustromverteiler Verteilerschrank aufbauen abbauen**
Vorgenannte Position
Baustromverteiler Verteilerschrank

aufbauen und abbauen.
Menge: 2,000 St

**1.1.140 Baustromverteiler Verteilerschrank betreiben**
Vorgenannte Position
Baustromverteiler Verteilerschrank

betreiben.
Menge: 20,000 St/M

**1.1.150 Baustromverteiler Verteilerschrank prüfen monatlich**
Vorgenannte Position
Baustromverteiler Verteilerschrank

prüfen, monatlich.
Menge: 20,000 St/M

**1.1.160 Baustromverteiler Verteilerschrank umsetzen**
Vorgenannte Position
Baustromverteiler Verteilerschrank

Umsetzten und alle damit enthaltenen Arbeiten für die Umsetzung/Erweiterung des Baustroms, auf gesonderte Anweisung durch den AG.
Menge: 2,000 St

*Hinweis*

**1.1.170 Baustromverteiler Containerverteiler I 100 A 230/400VAC Freiluftaufstellung ungeschützt IP44 IK10 geschlossen Standmontage vorhalten 20Mt**
STLB-Bau 2025-04 054
Baustromverteiler DIN EN 61439-4 (VDE 0660-600-4), als Containerverteiler, Bedienung durch elektrotechnischen Laien, mit Berührungsschutzabdeckung DIN EN 50274 (VDE 0660-514), Gehäuse aus verzinktem Stahl, pulverbeschichtet, Schutzklasse I,
Bemessungsstrom I Index nA tiefgestellt '100' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 1,000 St
Leistungsbereichkatalog: 054

*Hinweis: Containerverteiler bestückt mit:*
Mindestens
- 2 RCD-Schutzschalter 4P 63A/30mA -B-
  mit je 1 Leitungsschutzschalter (MCB) 3P 63A -D-
- 6 CEE-Anbaudosen 32A 5P 400V 6h
  mit je 1 Leitungsschutzschalter (MCB) 3P 32A -C-
- 1 RCD-Schutzschalter 4P 40A/30mA -A-
- 6 Schutzkontaktsteckdosen 16A 2P 230V
  mit je 1 Leitungsschutzschalter (MCB) 1P 16A -C-

**1.1.180 Baustromverteiler Containerverteiler aufbauen abbauen**
Vorgenannte Position
Baustromverteiler Containerverteiler

aufbauen und abbauen.
Menge: 1,000 St

**1.1.190 Baustromverteiler Containerverteiler betreiben**
Vorgenannte Position
Baustromverteiler Containerverteiler

betreiben.
Menge: 20,000 St/M

**1.1.200 Baustromverteiler Containerverteiler prüfen monatlich**
Vorgenannte Position
Baustromverteiler Containerverteiler

prüfen, monatlich.
Menge: 20,000 St/M

**1.1.210 Baustromverteiler Containerverteiler umsetzen**
Vorgenannte Position
Baustromverteiler Containerverteiler

Umsetzten und alle damit enthaltenen Arbeiten für die Umsetzung/Erweiterung des Baustroms, auf gesonderte Anweisung durch den AG.
Menge: 1,000 St

*Hinweis*

**1.1.220 Baustromverteiler Endverteiler I 63 A 230/400VAC Freiluftaufstellung ungeschützt IP44 IK10 geschlossen Standmontage vorhalten 20Mt**
STLB-Bau 2025-04 054
Baustromverteiler DIN EN 61439-4 (VDE 0660-600-4), als Endverteiler, Bedienung durch elektrotechnischen Laien, mit Berührungsschutzabdeckung DIN EN 50274 (VDE 0660-514), Gehäuse aus verzinktem Stahl, pulverbeschichtet, Schutzklasse I,
Bemessungsstrom I Index nA tiefgestellt '63' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 2,000 St
Leistungsbereichkatalog: 054

*Hinweis: Endverteiler 63A bestückt mit:*
Mindestens
- 1 CEE-Anbaudose 63A 5P 400V 6h
  als Kabelschleife
- 1 RCD-Schutzschalter 4P 63A/30mA -B-
- 2 CEE-Anbaudosen 32A 5P 400V 6h
  mit je 1 Leitungsschutzschalter (MCB) 3P 32A -C-
- 2 CEE-Anbaudosen 16A 5P 400V 6h
  mit je 1 Leitungsschutzschalter (MCB) 3P 16A -C-
- 1 RCD-Schutzschalter 4P 40A/30mA -A-
- 6 Schutzkontaktsteckdosen 16A 2P 230V
  mit je 1 Leitungsschutzschalter (MCB) 1P 16A -C-

**1.1.230 Baustromverteiler Endverteiler aufbauen abbauen**
Vorgenannte Position
Baustromverteiler Endverteiler

aufbauen und abbauen.
Menge: 2,000 St

**1.1.240 Baustromverteiler Endverteiler betreiben**
Vorgenannte Position
Baustromverteiler Endverteiler

betreiben.
Menge: 40,000 St/M

**1.1.250 Baustromverteiler Endverteiler prüfen monatlich**
Vorgenannte Position
Baustromverteiler Endverteiler

prüfen, monatlich.
Menge: 40,000 St/M

**1.1.260 Baustromverteiler Endverteiler umsetzen**
Vorgenannte Position
Baustromverteiler Endverteiler

Umsetzten und alle damit enthaltenen Arbeiten für die Umsetzung/Erweiterung des Baustroms, auf gesonderte Anweisung durch den AG.
Menge: 2,000 St

*Hinweis*

**1.1.270 Baustromverteiler Endverteiler I 32 A 230/400VAC Freiluftaufstellung ungeschützt IP44 IK10 geschlossen Standmontage vorhalten 20Mt**
STLB-Bau 2025-04 054
Baustromverteiler DIN EN 61439-4 (VDE 0660-600-4), als Endverteiler, Bedienung durch elektrotechnischen Laien, mit Berührungsschutzabdeckung DIN EN 50274 (VDE 0660-514), Gehäuse aus verzinktem Stahl, pulverbeschichtet, Schutzklasse I,
Bemessungsstrom I Index nA tiefgestellt '32' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 2,000 St
Leistungsbereichkatalog: 054

*Hinweis: Endverteiler 32A bestückt mit:*
Mindestens
- 1 RCD-Schutzschalter 4P 40A/30mA -B-
- 3 CEE-Anbaudosen 16A 5P 400V 6h
  mit je 1 Leitungsschutzschalter (MCB) 3P 16A -C-
- 1 RCD-Schutzschalter 4P 40A/30mA -A-
- 6 Schutzkontaktsteckdosen 16A 2P 230V
  mit je 1 Leitungsschutzschalter (MCB) 1P 16A -C-

**1.1.280 Baustromverteiler Endverteiler aufbauen abbauen**
Vorgenannte Position
Baustromverteiler Endverteiler

aufbauen und abbauen.
Menge: 2,000 St

**1.1.290 Baustromverteiler Endverteiler betreiben**
Vorgenannte Position
Baustromverteiler Endverteiler

betreiben.
Menge: 40,000 St/M

**1.1.300 Baustromverteiler Endverteiler prüfen monatlich**
Vorgenannte Position
Baustromverteiler Endverteiler

prüfen, monatlich.
Menge: 40,000 St/M

**1.1.310 Baustromverteiler Endverteiler umsetzen**
Vorgenannte Position
Baustromverteiler Endverteiler

Umsetzten und alle damit enthaltenen Arbeiten für die Umsetzung/Erweiterung des Baustroms, auf gesonderte Anweisung durch den AG.
Menge: 2,000 St

*Hinweis*

**1.1.320 Baustromverteiler Beleuchtungsverteiler I 35 A 230/400VAC Freiluftaufstellung ungeschützt IP44 IK10 geschlossen Standmontage vorhalten 20Mt**
STLB-Bau 2025-04 054
Baustromverteiler DIN EN 61439-4 (VDE 0660-600-4), als Beleuchtungsverteiler, Bedienung durch elektrotechnischen Laien, mit Berührungsschutzabdeckung DIN EN 50274 (VDE 0660-514), Gehäuse aus verzinktem Stahl, pulverbeschichtet, Schutzklasse I,
Bemessungsstrom I Index nA tiefgestellt '35' A, Bemessungsbetriebsspannung 230/400 V AC,
Bemessungsbelastungsfaktor '0.8'
, Freiluftaufstellung ungeschützt, Schutzart IP 44 DIN EN 60529 (VDE 0470-1), Schutzart IK10 DIN EN 62262 (VDE 0470-100),
min. Umgebungstemperatur '-25' Grad C,
max. Umgebungstemperatur '40' Grad C,
max. Umgebungstemperatur täglicher Mittelwert '35' Grad C,
max. relative Luftfeuchte bei einer Temperatur von 40 Grad C '50' %, Verschmutzungsgrad 3 (schwer) DIN EN 61010-1 (VDE 0411-1),
Höhe über NN '2000' m, EMV-Umgebung B Wohnbereiche, geschlossene Bauform, generelle Erweiterung der Verteil- und Endstromkreise nach Abschaltung, Anlage ortsveränderbar, Standmontage, einschl. Rohrgestell, vorhalten, Vorhaltedauer 20 Monate,
Bestückung mit nachstehender Stromkreisausrüstung.
Menge: 1,000 St
Leistungsbereichkatalog: 054

*Hinweis: Beleuchtungsverteiler bestückt mit:*
Mindestens
- 1 RCD-Schutzschalter 4P 40A/30mA
- 1 Sicherungselement 1P 6A D01
-als Steuersicherung-
- 1 digitale Zeitschaltuhr
- 1 H-O-A-Schalter
- 1 Schütz 3P 40A
- 6 Leitungsschutzschalter (MCB) 1P 16A -B-
  mit je 1 Abgangsklemme 3 x 4qmm

**1.1.330 Baustromverteiler Beleuchtungsverteiler aufbauen abbauen**
Vorgenannte Position
Baustromverteiler Beleuchtungsverteiler

aufbauen und abbauen.
Menge: 1,000 St

**1.1.340 Baustromverteiler Beleuchtungsverteiler betreiben**
Vorgenannte Position
Baustromverteiler Beleuchtungsverteiler

betreiben.
Menge: 20,000 St/M

**1.1.350 Baustromverteiler Beleuchtungsverteiler prüfen monatlich**
Vorgenannte Position
Baustromverteiler Beleuchtungsverteiler

prüfen, monatlich.
Menge: 20,000 St/M

**1.1.360 Baustromverteiler Beleuchtungsverteiler umsetzen**
Vorgenannte Position
Baustromverteiler Beleuchtungsverteiler

Umsetzten und alle damit enthaltenen Arbeiten für die Umsetzung/Erweiterung des Baustroms, auf gesonderte Anweisung durch den AG.
Menge: 1,000 St

*Hinweis*

*Hinweis: Kabel & Leitungen*

**1.1.370 Gummischlauchleitung H07RN-F 3 G 2,5**
Gummischlauchleitung für mittlere mechanische  Beanspruchung, H07RN-F 3 G 2,5 Verlegeart: an Stahlbeton, Spanndraht oder Baukonstruktion, einschl. Befestigungsmaterial gem . VDE 0282-4 verlegen und betriebsfertig anschließen, über die gesamte Bauzeit vorhalten und nach gesonderter Aufforderung durch den AG beräumen.
Menge: 400,000 m

**1.1.380 Gummischlauchleitung H07RN-F 5 G 2,5**
Gummischlauchleitung für mittlere mechanische  Beanspruchung,
wie zuvor beschrieben,

jedoch: H07RN-F 5 G 2,5
Menge: 450,000 m

**1.1.390 Gummischlauchleitung H07RN-F 5 G 4**
Gummischlauchleitung für mittlere mechanische  Beanspruchung,
wie zuvor beschrieben,

jedoch: H07RN-F 5 G 4
Menge: 100,000 m

**1.1.400 Gummischlauchleitung H07RN-F 5 G 16**
Gummischlauchleitung für mittlere mechanische  Beanspruchung,
wie zuvor beschrieben,

jedoch: H07RN-F 5 G 16
Menge: 250,000 m

**1.1.410 Gummischlauchleitung H07RN-F 5 G 25**
Gummischlauchleitung für mittlere mechanische  Beanspruchung,
wie zuvor beschrieben,

jedoch: H07RN-F 5 G 25
Menge: 100,000 m

**1.1.420 Gummischlauchleitung H07RN-F 5 G 35**
Gummischlauchleitung für mittlere mechanische  Beanspruchung,
wie zuvor beschrieben,

jedoch: H07RN-F 5 G 35
Menge: 120,000 m

**1.1.430 Gummischlauchleitung H07RN-F 5 G 50**
Gummischlauchleitung für mittlere mechanische  Beanspruchung,
wie zuvor beschrieben,

jedoch: H07RN-F 5 G 50
Menge: 150,000 m

#### Abschnitt 1.2 BAUBELEUCHTUNG

*Hinweis: Beleuchtung*
Der Auftragnehmer für die Elektroinstallationsarbeiten
hat eine Baubeleuchtung inkl. Sicherheitsbeleuchteung für die Verkehrswege aufzubauen.
Die nachfolgend beschriebene Baubeleuchtung ist
komplett betriebsfertig zu  installieren,  während der
gesamten Bauzeit zu unterhalten und im Zuge der
Fertigstellung der Innenausbauarbeiten zu demontieren.
Die Baubeleuchtung ist  für Treppenhäuser,  Flure und
sonst. Verkehrswege vorgesehen und ist nur nach
Veranlassung durch die Bauleitung zu installieren.
Die Baubeleuchtung für die Ausführung von Arbeiten
liegt im Verantwortungsbereich der einzelnen
Unternehmer, diese ist von jedem selbst zu installieren
und wird in den besonderen Vertragsbedingungen
geregelt.
Hierfür erfolgt keine separate Vergütung.
Das Material bleibt in Besitz des Unternehmers.
Der Auf- und Abbau der Baubeleuchtung erfolgt
entsprechend den Ausbauetappen.
Bei  allen Kabeln und Leitungen sind die Verlegung mit
allen zugehörigen Befestigungsmaterialien einzukalkulieren.
Die nachfolgend aufgeführten Positionen dienen zur
Errichtung der Baubeleuchtung im Objekt

Die nachfolgenden Positionen beziehen sich auf die
Miete und Wartung der Baubeleuchtung inkl. Sicherheitsbeleuchteung für einen Zeitraum
von  87  Wochen

**1.2.10 Außenbeleuchtung Einzelleuchte Schiffsarmatur**
Einzelleuchte als fertig konfektionierte Schiffsarmatur 830-1.000lm zur Beleuchtung der Gehwege und allgemeine Beleuchtung im Außenbereich, einschl. Befestigungsmaterial und Leuchtmittel Elektr. Anschlussleitung über separate Position.
Steuerung über Zeitschaltuhr oder Dämmerungsschalter.
Diese Einrichtungen sind während der Bauzeit zu unterhalten und nach Gesamtfertigstellung, auf Anordnung der Bauleitung wieder zu beseitigen.
Menge: 10,000 St

**1.2.20 Umsetzten von Einzelleuchten Schiffsarmatur**
Umsetzten von Einzelleuchten und entsprechender anpassung der Verkabelung des Baustroms auf gesonderte Anweisung durch den AG.
Menge: 10,000 St

**1.2.30 Außenbeleuchtung Lichtmast**
Außenbeleuchtung Lichtmast für die Beleuchtung von mittleren Flächen an Bürocontainern etc. mit 4 x 8.000 - 10.000lm LED Außenstrahlern, ohne Generator, zum
Anschluß an den Baustrom verteiler, liefern, aufstellen und für die Dauer der Bauarbeiten vorhalten.
Steuerung über Zeitschaltuhr oder Dämmerungsschalter.
Diese Einrichtung ist während der Bauzeit zu unterhalten und nach Gesamtfertigstellung auf Anordnung der Bauleitung wieder zu beseitigen.

Vorhaltezeit: 20 Monate
Menge: 4,000 St

**1.2.40 Umsetzten von Lichtmast**
Umsetzten von Lichtmast und entsprechender anpassung der Verkabelung des Baustroms auf gesonderte Anweisung durch den AG.
Menge: 6,000 St

**1.2.50 Ausschalter, a.P.**
FR- Ausschalter, 1-polig, a.P.
Feuchtraum-Wippenausschalter, 10 A, 250 V,
für Aufputzmontage, grau, viereckige Form, einschl.
Befestigungsmaterial, betriebsfertig anschließen sowie Demontage.
FR-Ausschalter, 1-polig
Menge: 4,000 St

**1.2.60 FR- Abzweigkasten 70x70mm**
FR-Abzweigkasten70x70 mm, auf Putz, grau, mit Klemmen und 7 Kabeleinführungen, komplett einschl. Kabeleinführung und Verbindung, verdrahten und demontieren.
Menge: 30,000 St

**1.2.70 FR- Wannenleuchten 5.000lm IP54**
Feuchtraum-Wannenleuchten 5.000 - 5.500lm, Schutzart IP 54, leihweise bereitstellen, unterhalten, d. h., defekte Leuchtmittel, Wannen und/ oder Leuchten austauschen und anschließend komplett demontieren.
Menge: 20,000 St

**1.2.80 FR- Wannenleuchten umsetzen**
Leuchten während der Bauphase demontieren, an andere Stelle transportieren, montieren und anschließen.
Menge: 20,000 St

*Hinweis: Sicherheitsbeleuchtung Baustelle*

**1.2.90 Sicherheitsleuchte als Einzelbatterie, mit Heizung.**
Sicherheitsleuchte DIN EN 1838 und DIN EN 60598-2-22 (VDE 0711-2-22), mit eingebauter Einzelbatterie, mit Heizung. Beleuchtung von Flucht-/Rettungswegen, Bemessungsbetriebsdauer 3 h. Einschl. Befestigungsmaterial und Leuchtmittel, inkl. Demontage, Elektr. Anschlussleitung über separate Position.
Menge: 8,000 St

**1.2.100 Rettungszeichenleuchte als Einzelbatterie, mit Heizung.**
Rettungszeichenleuchte DIN EN 1838 und DIN EN 60598-2-22 (VDE 0711-2-22), mit eingebauter Einzelbatterie, mit Heizung. Rettungszeichen einseitig, Erkennungsweite mind. 30 m, Bemessungsbetriebsdauer
3 h. Einschl. Befestigungsmaterial und Leuchtmittel, inkl. Demontage, Elektr. Anschlussleitung über separate Position.
Menge: 6,000 St

**1.2.110 Notbeleuchtung umsetzen**
Sicherheitsleuchten und Rettungszeichenleuchten während der Bauphase demontieren,  an andere Stelle transportieren, montieren und anschließen.
Menge: 14,000 St

*Hinweis: Kabelschutz*

**1.2.120 Kabelbrücke L 6-7m H 4,5-5m B 0,5-1m aufbauen abbauen**
STLB-Bau 2025-04 000
Behelfsmäßige Kabelbrücke, für Stromversorgungskabel, Länge über 6 bis 7 m, Durchfahrtshöhe über 4,5 bis 5 m, Nutzbreite über 0,5 bis 1 m, aufbauen und abbauen.
Menge: 1,000 St
Leistungsbereichkatalog: 000

**1.2.130 Kabelbrücke L 6-7m H 4,5-5m B 0,5-1m vorhalten**
STLB-Bau 2025-04 000
Behelfsmäßige Kabelbrücke, für Stromversorgungskabel, Länge über 6 bis 7 m, Durchfahrtshöhe über 4,5 bis 5 m, Nutzbreite über 0,5 bis 1 m, vorhalten,
Positionsmenge = Produkt aus '1 Stück'
(Vorhaltemenge)
mal '87 Wochen'
(Vorhaltedauer).
Menge: 87,000 StWo
Leistungsbereichkatalog: 000

**1.2.140 Provisorische Kabel-Überfahrt**
als Schlauchbrücke mit je 2 Kabelkanälen von 15, 35 und 50 mm Durchmesser, Überfahrlänge ca. 800 mm, aus Recyclingmaterial, liefern, auf der Baustelle montieren und nach gesonderter Aufforderung durch den AG beräumen.

Höhe: ca. 80 mm
Breite: ca. 800 mm
Länge: ca. 4,00 m
Farbe: schwarz/gelb

Vorhaltezeit: 20 Monate
Menge: 6,000 St

**1.2.150 Kunststoffrohr als Kabelschutzrohr**
DIN 8061 und 8062, Reihe 4,
mittelschwer, NW 100, in Teillängen zur Verlegung als Rohrpaket, einschl. geeignetem Zugdraht und verschäumten Enden
Menge: 12,000 m

#### Abschnitt 1.3 STUNDENLOHNARBEITEN

*Hinweis: Es wird ausdrücklich darauf hingewiesen, dass*
Es wird ausdrücklich darauf hingewiesen, dass
Tagelohnarbeiten
nur nach besonderer und ausdrücklicher Aufforderung und
Anordnung durch den bauleitenden Architekten,
ausgeführt werden dürfen.

Von der Bauleitung des AG unterschriebene
Stundenlohnzettel können nachträglich aberkannt werden,
wenn sich bei der Prüfung herausstellt, dass die
Arbeiten in einzelnen  Positionen dieses Angebotes
enthalten sind.
Stundenzettel sind fortlaufend zu nummerieren, die
Arbeiten sind detailliert zu beschreiben, Materialien
und Geräte bei Stundenlohnarbeiten sind auf den
Lohnzettel gleichfalls detailliert

aufzuführen.

Stundenzettel sind am Arbeitstag nach der Ausführung
zur Anerkennung  vorzulegen.

Geräteeinsatzstunden enthalten alle Betriebs.- und
Wartungskosten, Reparatur.- und Abnutzungskosten und
sonstige Nebenkosten, sowie die Anlieferung, Vorhaltung
und  den Abtransport der Geräte.

**1.3.10 Facharbeiter, Stundenlohnarbeiten**
Für evtl. erforderliche Arbeiten, die nicht im
Leistungsverzeichnis erfasst sind und gegen Nachweis
zur Ausführung kommen, werden verrechnet für:
Facharbeiter
Menge: 10,000 Std

**1.3.20 Helfer, Stundenlohnarbeiten**
Für evtl. erforderliche Arbeiten, die nicht im
Leistungsverzeichnis erfasst sind und gegen Nachweis
zur Ausführung kommen, werden verrechnet für:  Helfer
Menge: 10,000 Std
